# Cubierta inclinada, sistema Borjasystem "TEJAS BORJA"

- Propiedad del archivo: CYPE INGENIEROS, S.A.
- Formato: FIEBDC-3/2002
- Divisa: EUR
- Costes indirectos: 3.00 %
- IVA: 21.00 %

## Q Cubiertas

### QT Inclinadas

#### QTX Sistemas de tejados

**QTX150** m² Cubierta inclinada, sistema Borjasystem "TEJAS BORJA".
Cubierta inclinada, sistema Borjasystem "TEJAS BORJA", con una pendiente mínima del 30%, sobre faldón formado por forjado de hormigón, realizada con freno de vapor con estanqueidad al aire, impermeable al agua de lluvia, de polipropileno "TEJAS BORJA", impermeabilización con lámina impermeabilizante de microfibras de polipropileno, TB 180 Premium "TEJAS BORJA" sellada con cinta autoadhesiva "TEJAS BORJA", de caucho, revestida con una lámina de polietileno, sobre la que se coloca una cobertura de tejas cerámicas mixtas TB-10 Tech "TEJAS BORJA", acabado BorjaLINE Tierra, 47,5x28,2 cm fijadas con espuma de poliuretano y anclajes mecánicos, sobre enrastrelado doble de madera. Incluso tornillería para la fijación de los rastreles, cinta autoadhesiva "TEJAS BORJA", para el sellado de orificios, remates y piezas especiales.
Criterio de valoración económica: El precio no incluye la superficie soporte ni el aislamiento térmico.
Incluye: Limpieza de la superficie soporte. Colocación de la impermeabilización. Replanteo y trazado de limatesas, limahoyas y encuentros. Fijación del enrastrelado a intervalos regulares. Colocación y fijación de las tejas. Resolución de puntos singulares.
Criterio de medición de proyecto: Superficie del faldón medida en verdadera magnitud, según documentación gráfica de Proyecto, sin tener en cuenta el solape correspondiente de la teja.
Criterio de medición de obra: Se medirá, en verdadera magnitud, la superficie realmente ejecutada según especificaciones de Proyecto, sin tener en cuenta el solape correspondiente de la teja.

| Código | Ud | Descripción | Rendimiento | Precio | Importe |
|---|---|---|---|---|---|
| mt15tbo010a | m² | Freno de vapor con estanqueidad al aire, impermeable al agua de lluvia, de polipropileno "TEJAS BORJA", 98 g/m², de 15 m de espesor de aire equivalente frente a la difusión de vapor de agua, según UNE-EN 1931, Euroclase E de reacción al fuego, según UNE-EN 13501-1, suministrado en rollos de 1,50x50 m, según UNE-EN 13984. (material) | 1.000 | 1.05 | 1.05 |
| mt15tbo020a | m² | Lámina impermeabilizante de microfibras de polipropileno, TB 180 Premium "TEJAS BORJA", de 180 g/m², (Euroclase E de reacción al fuego), según UNE-EN 13501-1, estanqueidad al agua clase W1, según UNE-EN 1928, suministrada en rollos de 1,50x50 m, según UNE-EN 13859-1. (material) | 1.100 | 1.80 | 1.98 |
| mt15tbo030 | m | Cinta autoadhesiva "TEJAS BORJA", de poliéster, de 0,29 mm de espesor y 50 mm de anchura, rango de temperatura de trabajo de -40 a 100°C, para la fijación y el sellado de láminas impermeabilizantes y para el control del vapor, suministrada en rollos de 25 m de longitud. (material) | 0.800 | 0.43 | 0.34 |
| mt15tbo040 | m | Cinta autoadhesiva "TEJAS BORJA", de caucho, revestida con una lámina de polietileno, rango de temperatura de trabajo de -30 a 80°C, para aplicar en interiores y exteriores, suministrada en rollos de 0,04x30 m de longitud. (material) | 2.000 | 0.29 | 0.58 |
| mt13psb010a | m | Rastrel "TEJAS BORJA", de madera maciza tratada en autoclave, 40x30 mm. (material) | 4.600 | 1.06 | 4.88 |
| mt13psb110d | Ud | Tornillo de acero inoxidable y taco de nylon, "TEJAS BORJA", de 8 mm de diámetro y 80 mm de longitud. (material) | 6.000 | 0.19 | 1.14 |
| mt13psb100a | Ud | Tornillo de acero galvanizado "TEJAS BORJA", de 6 mm de diámetro y 70 mm de longitud. (material) | 6.000 | 0.14 | 0.84 |
| mt13tmb010ac | Ud | Teja cerámica mixta TB-10 Tech "TEJAS BORJA", acabado BorjaLINE Tierra, 47,5x28,2 cm, según UNE-EN 1304. (material) | 10.300 | 3.08 | 31.72 |
| mt13tmb015ac | Ud | Teja cerámica de ventilación TB-10 Tech "TEJAS BORJA", acabado BorjaLINE Tierra, 47,5x28,2x7,5 cm, para tejas mixtas, según UNE-EN 1304. (material) | 0.100 | 51.55 | 5.16 |
| mt13tmb011ac | Ud | Caballete cerámico TB-10 Tech "TEJAS BORJA", acabado BorjaLINE Tierra, 44x28,5x10,5 cm, para tejas mixtas, según UNE-EN 1304. (material) | 0.032 | 12.41 | 0.40 |
| mt13psb050a | m | Peine de alero "TEJAS BORJA", acabado liso, de polipropileno, color rojo RAL 8040, de 100 mm de altura; para evitar la entrada de hojas y pájaros sin obstaculizar la ventilación en cubiertas inclinadas. (material) | 0.200 | 0.81 | 0.16 |
| mt13psb030 | Ud | Soporte regulable, "TEJAS BORJA", de acero cincado, de 40 mm de anchura y 1,1 mm de espesor, para alturas entre 190 y 245 mm, para rastrel de cumbrera. (material) | 0.200 | 1.45 | 0.29 |
| mt13psb010b | m | Rastrel de cumbrera "TEJAS BORJA", de madera maciza tratada en autoclave, 40x30 mm. (material) | 0.015 | 1.06 | 0.02 |
| mt15tbo050a | m | Banda de refuerzo bajo cumbrera de polipropileno, TB Roll "TEJAS BORJA", color rojo RAL 8040, con dos franjas laterales de aluminio en la cara superior y dos cintas flexibles de butilo en la cara inferior, rango de temperatura de trabajo de -30 a 80°C, para aplicar en interiores y exteriores, suministrada en rollos de 0,39x5 m de longitud. (material) | 0.100 | 3.98 | 0.40 |
| mt13psb120a | Ud | Tornillo de acero bicromatado, "TEJAS BORJA", de 4 mm de diámetro y 50 mm de longitud. (material) | 10.000 | 0.05 | 0.50 |
| mt13psb040 | Ud | Aerosol de 750 cm³ de espuma de poliuretano, "TEJAS BORJA", de 17 kg/m³ de densidad, estable de -40°C a 90°C; para aplicar con pistola; según UNE-EN 13165. (material) | 0.030 | 5.85 | 0.18 |
| mo020 | h | Oficial 1ª construcción. (mano de obra) | 0.450 | 22.13 | 9.96 |
| mo113 | h | Peón ordinario construcción. (mano de obra) | 0.450 | 20.78 | 9.35 |
| % | % | Costes directos complementarios | 2 % | 68.95 | 1.38 |
|  |  | Costes directos |  |  | 70.33 |
