# Cubierta inclinada, sistema Borjasystem "TEJAS BORJA"

- Propiedad del archivo: CYPE Ingenieros S.A.
- Formato: FIEBDC-3/2016
- Programa: Generador de precios de la construcción. CYPE Ingenieros, S.A.
- Fecha: 22/10/2024
- Divisa: EUR
- Costes indirectos: 3 %
- IVA: 21 %

## Q Cubiertas

### QT Inclinadas

#### QTX Sistemas de tejados

**QTX150** m² Cubierta inclinada, sistema Borjasystem "TEJAS BORJA".
Cubierta inclinada, sistema Borjasystem "TEJAS BORJA", con una pendiente mínima del 30%, sobre faldón formado por forjado de hormigón, realizada con freno de vapor con estanqueidad al aire, impermeable al agua de lluvia, de polipropileno "TEJAS BORJA", impermeabilización con lámina impermeabilizante de microfibras de polipropileno, TB 180 Premium "TEJAS BORJA" sellada con cinta autoadhesiva "TEJAS BORJA", de caucho, revestida con una lámina de polietileno, sobre la que se coloca una cobertura de tejas cerámicas mixtas TB-10 Tech "TEJAS BORJA", acabado BorjaLINE Tierra, 47,5x28,2 cm fijadas con espuma de poliuretano y anclajes mecánicos, sobre enrastrelado doble de madera. Incluso tornillería para la fijación de los rastreles, cinta autoadhesiva "TEJAS BORJA", para el sellado de orificios, remates y piezas especiales.
Criterio de valoración económica: El precio no incluye la superficie soporte ni el aislamiento térmico.
Incluye: Limpieza de la superficie soporte. Colocación de la impermeabilización. Replanteo y trazado de limatesas, limahoyas y encuentros. Fijación del enrastrelado a intervalos regulares. Colocación y fijación de las tejas. Resolución de puntos singulares.
Criterio de medición de proyecto: Superficie del faldón medida en verdadera magnitud, según documentación gráfica de Proyecto, sin tener en cuenta el solape correspondiente de la teja.
Criterio de medición de obra: Se medirá, en verdadera magnitud, la superficie realmente ejecutada según especificaciones de Proyecto, sin tener en cuenta el solape correspondiente de la teja.

| Código | Ud | Descripción | Rendimiento | Precio | Importe |
|---|---|---|---|---|---|
| mt15tbo010a | m² | Freno de vapor con estanqueidad al aire, impermeable al agua de lluvia, de polipropileno "TEJAS BORJA", 98 g/m², de 15 m de espesor de aire equivalente frente a la difusión de vapor de agua, según UNE-EN 1931, Euroclase E de reacción al fuego, según UNE-EN 13501-1, suministrado en rollos de 1,50x50 m, según UNE-EN 13984. (material) | 1 | 1.05 | 1.050 |
| mt15tbo020a | m² | Lámina impermeabilizante de microfibras de polipropileno, TB 180 Premium "TEJAS BORJA", de 180 g/m², (Euroclase E de reacción al fuego), según UNE-EN 13501-1, estanqueidad al agua clase W1, según UNE-EN 1928, suministrada en rollos de 1,50x50 m, según UNE-EN 13859-1. (material) | 1.1 | 1.8 | 1.980 |
| mt15tbo030 | m | Cinta autoadhesiva "TEJAS BORJA", de poliéster, de 0,29 mm de espesor y 50 mm de anchura, rango de temperatura de trabajo de -40 a 100°C, para la fijación y el sellado de láminas impermeabilizantes y para el control del vapor, suministrada en rollos de 25 m de longitud. (material) | 0.8 | 0.43 | 0.344 |
| mt15tbo040 | m | Cinta autoadhesiva "TEJAS BORJA", de caucho, revestida con una lámina de polietileno, rango de temperatura de trabajo de -30 a 80°C, para aplicar en interiores y exteriores, suministrada en rollos de 0,04x30 m de longitud. (material) | 2 | 0.29 | 0.580 |
| mt13psb010a | m | Rastrel "TEJAS BORJA", de madera maciza tratada en autoclave, 40x30 mm. (material) | 4.6 | 1.06 | 4.876 |
| mt13psb110d | Ud | Tornillo de acero inoxidable y taco de nylon, "TEJAS BORJA", de 8 mm de diámetro y 80 mm de longitud. (material) | 6 | 0.19 | 1.140 |
| mt13psb100a | Ud | Tornillo de acero galvanizado "TEJAS BORJA", de 6 mm de diámetro y 70 mm de longitud. (material) | 6 | 0.14 | 0.840 |
| mt13tmb010ac | Ud | Teja cerámica mixta TB-10 Tech "TEJAS BORJA", acabado BorjaLINE Tierra, 47,5x28,2 cm, según UNE-EN 1304. (material) | 10.3 | 3.08 | 31.724 |
| mt13tmb015ac | Ud | Teja cerámica de ventilación TB-10 Tech "TEJAS BORJA", acabado BorjaLINE Tierra, 47,5x28,2x7,5 cm, para tejas mixtas, según UNE-EN 1304. (material) | 0.1 | 51.55 | 5.155 |
| mt13tmb011ac | Ud | Caballete cerámico TB-10 Tech "TEJAS BORJA", acabado BorjaLINE Tierra, 44x28,5x10,5 cm, para tejas mixtas, según UNE-EN 1304. (material) | 0.032 | 12.41 | 0.397 |
| mt13psb050a | m | Peine de alero "TEJAS BORJA", acabado liso, de polipropileno, color rojo RAL 8040, de 100 mm de altura; para evitar la entrada de hojas y pájaros sin obstaculizar la ventilación en cubiertas inclinadas. (material) | 0.2 | 0.81 | 0.162 |
| mt13psb030 | Ud | Soporte regulable, "TEJAS BORJA", de acero cincado, de 40 mm de anchura y 1,1 mm de espesor, para alturas entre 190 y 245 mm, para rastrel de cumbrera. (material) | 0.2 | 1.45 | 0.290 |
| mt13psb010b | m | Rastrel de cumbrera "TEJAS BORJA", de madera maciza tratada en autoclave, 40x30 mm. (material) | 0.015 | 1.06 | 0.016 |
| mt15tbo050a | m | Banda de refuerzo bajo cumbrera de polipropileno, TB Roll "TEJAS BORJA", color rojo RAL 8040, con dos franjas laterales de aluminio en la cara superior y dos cintas flexibles de butilo en la cara inferior, rango de temperatura de trabajo de -30 a 80°C, para aplicar en interiores y exteriores, suministrada en rollos de 0,39x5 m de longitud. (material) | 0.1 | 3.98 | 0.398 |
| mt13psb120a | Ud | Tornillo de acero bicromatado, "TEJAS BORJA", de 4 mm de diámetro y 50 mm de longitud. (material) | 10 | 0.05 | 0.500 |
| mt13psb040 | Ud | Aerosol de 750 cm³ de espuma de poliuretano, "TEJAS BORJA", de 17 kg/m³ de densidad, estable de -40°C a 90°C; para aplicar con pistola; según UNE-EN 13165. (material) | 0.03 | 5.85 | 0.176 |
| mo020 | h | Oficial 1ª construcción. (mano de obra) | 0.492 | 22.13 | 10.888 |
| mo113 | h | Peón ordinario construcción. (mano de obra) | 0.492 | 20.78 | 10.224 |
| % | % | Costes directos complementarios | 2 % | 70.740 | 1.415 |
|  |  | Costes directos |  |  | 72.155 |

Residuos:
- colocación: mt15tbo010a; factor de residuo 0.07
- colocación: mt15tbo020a; factor de residuo 0.07
- colocación: mt15tbo040; factor de residuo 0.055
- colocación: mt13psb010a Rastrel "TEJAS BORJA", de madera maciza tratada en autoclave, 40x30 mm; factor de residuo 0.014
- colocación: mt13psb110d Tornillo de acero inoxidable y taco de nylon, "TEJAS BORJA", de 8 mm de diámetro y 80 mm de longitud; factor de residuo 0.00468182
- colocación: mt13psb100a Tornillo de acero galvanizado "TEJAS BORJA", de 6 mm de diámetro y 70 mm de longitud; factor de residuo 0.00485075
- colocación: mt13tmb010ac Teja cerámica mixta TB-10 Tech "TEJAS BORJA", acabado BorjaLINE Tierra, 47,5x28,2 cm, según UNE-EN 1304; factor de residuo 0.0280586
- colocación: mt13tmb015ac; factor de residuo 0.0196
- colocación: mt13tmb011ac; factor de residuo 0.0196
- colocación: mt13psb050a; factor de residuo 0.0275
- colocación: mt13psb030; factor de residuo 0.02
- colocación: mt13psb010b Rastrel de cumbrera "TEJAS BORJA", de madera maciza tratada en autoclave, 40x30 mm; factor de residuo 0.014
- colocación: mt15tbo050a; factor de residuo 0.0275
- colocación: mt13psb120a Tornillo de acero bicromatado, "TEJAS BORJA", de 4 mm de diámetro y 50 mm de longitud; factor de residuo 0.00505263
- colocación: mt13psb040; factor de residuo 0.06

## Recursos

**mt15tbo010a** m² Freno de vapor con estanqueidad al aire
Datos técnicos: Coste energético 11.432 MJ; Emisión de CO2 0.401 kg; Código LER 17 06 04; Masa del elemento 0.098 kg; Volumen 0.000163 m3
Residuos:
- embalaje: re170203 Plástico. (componente de residuo); rendimiento 0.024 kg; Código LER 17 02 03; Masa del elemento 1 kg; Volumen 0.001667 m3

**mt15tbo020a** m² Lámina impermeabilizante de microfibras de polipropileno
Datos técnicos: Coste energético 19.053 MJ; Emisión de CO2 0.639 kg; Código LER 17 06 04; Masa del elemento 0.18 kg; Volumen 0.0003 m3
Residuos:
- embalaje: re170203 Plástico; rendimiento 0.024 kg

**mt15tbo030** m Cinta autoadhesiva "TEJAS BORJA"
Datos técnicos: Coste energético 0.449 MJ; Emisión de CO2 0.020 kg
Residuos:
- embalaje: re170203 Plástico; rendimiento 0.001 kg

**mt15tbo040** m Cinta autoadhesiva "TEJAS BORJA"
Datos técnicos: Coste energético 0.496 MJ; Emisión de CO2 0.071 kg; Código LER 17 09 04; Masa del elemento 0.005 kg; Volumen 0.000003 m3
Residuos:
- embalaje: re150101 Envases de papel y cartón. (componente de residuo); rendimiento 0.058 kg; Código LER 15 01 01; Masa del elemento 1 kg; Volumen 0.001333 m3

**mt13psb010a** m Rastrel "TEJAS BORJA", de madera maciza tratada en autoclave, 40x30 mm
Datos técnicos: Coste energético 68.114 MJ; Emisión de CO2 -0.920 kg; Código LER 17 02 01; Masa del elemento 0.5 kg; Volumen 0.000455 m3
Residuos:
- embalaje: re170203 Plástico; rendimiento 0.002 kg

**mt13psb110d** Ud Tornillo de acero inoxidable y taco de nylon, "TEJAS BORJA", de 8 mm de diámetro y 80 mm de longitud
Datos técnicos: Coste energético 1.196 MJ; Emisión de CO2 0.149 kg; Código LER 17 04 05; Masa del elemento 0.022 kg; Volumen 0.00001 m3
Residuos:
- embalaje: re150101 Envases de papel y cartón; rendimiento 0.001 kg

**mt13psb100a** Ud Tornillo de acero galvanizado "TEJAS BORJA", de 6 mm de diámetro y 70 mm de longitud
Datos técnicos: Coste energético 0.340 MJ; Emisión de CO2 0.035 kg; Código LER 17 04 05; Masa del elemento 0.0134 kg; Volumen 0.000006 m3
Residuos:
- embalaje: re150101 Envases de papel y cartón; rendimiento 0.001 kg

**mt13tmb010ac** Ud Teja cerámica mixta TB-10 Tech "TEJAS BORJA", acabado BorjaLINE Tierra, 47,5x28,2 cm, según UNE-EN 1304
Datos técnicos: Coste energético 13.401 MJ; Emisión de CO2 0.694 kg; Código LER 17 01 03; Masa del elemento 3.45 kg; Volumen 0.00276 m3
Residuos:
- embalaje: re170201 Madera. (componente de residuo); rendimiento 0.003 kg; Código LER 17 02 01; Masa del elemento 1 kg; Volumen 0.000909 m3
- embalaje: re170203 Plástico; rendimiento 0.002 kg

**mt13tmb015ac** Ud Teja cerámica de ventilación TB-10 Tech "TEJAS BORJA"
Datos técnicos: Coste energético 13.957 MJ; Emisión de CO2 0.724 kg; Código LER 17 01 03; Masa del elemento 3.6 kg; Volumen 0.00288 m3
Residuos:
- embalaje: re170201 Madera; rendimiento 0.003 kg
- embalaje: re170203 Plástico; rendimiento 0.002 kg

**mt13tmb011ac** Ud Caballete cerámico TB-10 Tech "TEJAS BORJA"
Datos técnicos: Coste energético 13.215 MJ; Emisión de CO2 0.684 kg; Código LER 17 01 03; Masa del elemento 3.4 kg; Volumen 0.00272 m3
Residuos:
- embalaje: re170201 Madera; rendimiento 0.003 kg
- embalaje: re170203 Plástico; rendimiento 0.002 kg

**mt13psb050a** m Peine de alero "TEJAS BORJA"
Datos técnicos: Coste energético 8.364 MJ; Emisión de CO2 0.262 kg; Código LER 17 02 03; Masa del elemento 0.09 kg; Volumen 0.00015 m3

**mt13psb030** Ud Soporte regulable
Datos técnicos: Coste energético 4.191 MJ; Emisión de CO2 0.212 kg; Código LER 17 04 05; Masa del elemento 0.18 kg; Volumen 0.000086 m3
Residuos:
- embalaje: re170203 Plástico; rendimiento 0.025 kg

**mt13psb010b** m Rastrel de cumbrera "TEJAS BORJA", de madera maciza tratada en autoclave, 40x30 mm
Datos técnicos: Coste energético 68.114 MJ; Emisión de CO2 -0.920 kg; Código LER 17 02 01; Masa del elemento 0.5 kg; Volumen 0.000455 m3
Residuos:
- embalaje: re170203 Plástico; rendimiento 0.002 kg

**mt15tbo050a** m Banda de refuerzo bajo cumbrera de polipropileno
Datos técnicos: Coste energético 25.200 MJ; Emisión de CO2 1.048 kg; Código LER 17 02 03; Masa del elemento 0.26 kg; Volumen 0.000433 m3

**mt13psb120a** Ud Tornillo de acero bicromatado, "TEJAS BORJA", de 4 mm de diámetro y 50 mm de longitud
Datos técnicos: Coste energético 0.094 MJ; Emisión de CO2 0.006 kg; Código LER 17 04 05; Masa del elemento 0.0095 kg; Volumen 0.000005 m3
Residuos:
- embalaje: re150101 Envases de papel y cartón; rendimiento 0.001 kg

**mt13psb040** Ud Aerosol de 750 cm³ de espuma de poliuretano
Datos técnicos: Coste energético 11.534 MJ; Emisión de CO2 0.571 kg; Código LER 17 09 04; Masa del elemento 0.0128 kg; Volumen 0.000009 m3
Residuos:
- embalaje: re170203 Plástico; rendimiento 0.1 kg
